# Muster-Leistungsbeschreibung
Leistungsbeschreibung (GAEB 90, DA81)
Währung: EUR

## SR TILES CR 3010
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen Industrieböden

Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

**00001.0001 Baustelle einrichten einschließlich Geräte**
Baustelle einrichten, An- und Abfuhr
aller benötigten Materialien, Geräte und
Maschinen. Räumen der Baustelle und
Wiederherstellung aller benutzten
Flächen in den ursprünglichen Zustand
einschließlich notwendiger
Zwischenreinigung.
Einheit: h

**00001.0002 Abklebearbeiten**
Zum Schutz vor Verschmutzungen sind
Türen, Fenster, Fußleisten, Maschinenfundamente,
Regale, Einrichtungsgegenstände mit geeignetem
Klebeband und Folie zu schützen.
Einheit: h

**00001.0003 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0004 Vorbehandlung mit geeigneten Mitteln, vorzugsw. mittels Strahlen**
Untergrundvorbehandlung mit geeigneten
Mitteln, vorzugsweise mittels
Stahlkugelstrahlverfahren, zur Erzielung
eines tragfähigen, sauberen und
tragfähigen Untergrundes, frei von
haftungsmindernden Schichten.
Mittels Industriestaubsauger ist der
Untergrund staubfrei herzustellen. Der
Untergrund muss nach der
Untergrundvorbehandlung zur Beschichtung
geeignet sein.
Einheit: m2

**00001.0005 Grundierung mit einemtransp., LM-freien 2K EP-Bindemittel (FK)**
Liefern und Herstellen druckfester Mörtel zum
Höhenausgleich, als Reparaturmörtel sowie als
Epoxy-Gefälle-'Estrich,
Verbrauch je nach
Anwendungsbeispiel.
Gewähltes Produkt:
Remmers Epoxy FK 100

Eigenschaften:
Chemisch hoch belastbar
Mechanisch belastbar

Die Untergründe müssen ihre Ausgleichsfeuchte
erreicht haben und auch während der Nutzung vor
rückseitiger Feuchtigkeitseinwirkung geschützt
sein.
Beton max. 4 M-% Feuchtigkeit
Zementestrich max. 4 M-% Feuchtigkeit

Verbrauch:
Verbrauch als Grundierung:
mind. 0,3-0,5 kg/m² Remmers Epoxy FK 100 <6849>
Verbrauch als EP-Mörtel:
Pro mm Schichtdicke:
ca. 0,2 kg/m² Remmers Epoxy FK 100 <6849>
und 2,0 kg/m² einer geeigneten Sandsieblinie
z. B. Selectmix RMS <6752> oder
  Selectmix 0/10 <6750>
Einheit: m2

**00001.0006 Abdichten von Innenecken, Fugen und Durchdringungen mit Fugenband Tape VF**
Innenecken, Fugen und Durchdringungen mit
dem hochwertigen, vliesbeschichtetem
Premium-Dichtband auf NBR Kautschuk-Basis, Remmers Tape
VF, verstärken.
Fugenband VF 120 (Fugenband 120 mm)
Fugenband VF 75 EC (Außenecke)
Fugenband VF 100 IC (Innenecke)
Tape VF 350 350mm x 350mm (Manschette)
Als Klebe- und Fixierschicht wird eine Mischung aus
Epoxy MT 100 + ca. 3% WHG verwendet.
Der Einbau erfolgt frisch-in-frisch.
Hohllagen und Ansätze sind zu verhindern.
Angabe der einzelnen VF-Produkte:

________________________________________

________________________________________

Verbrauch:
1x psch Remmers Tape VF Produktserie <5071>
Einheit: St

**00001.0007 Rissüberbrückende Zwischenschicht**
Beschichten der vorbereiteten Flächen,
nach klebfreiem Erhärten der vorangegangenen
Schicht, mit Remmers PUR Base WPM, einem
lösemittelfreien, rissüberbrückenden,
zweikomponentigen Polyurethanharz. Das Material
wird in geeigneter Weise, z. B. mit einem
gezahnten Gummischieber, Glätt- oder Zahnkelle
gleichmäßig bahnenweise auf der Fläche verteilt.

Für Verarbeitungen an lotrechten bzw.
geneigten Flächen können dem PU-Bindemittel geeignete
Stellmittel Remmers WHG TX zugegeben werden.

Hinweis:
Gemäß Herstellerrichtlinie in Verbindung
mit der AbP "P 13895 / 24-717" als PUR-Abdichtung
im Verbund in Kombination mit einer Nutzschicht (AiV
N).
Der Verwendungsbereich bezieht sich auf
Beanspruchungsklassen A, B & C.
Dies entspricht den Wassereinwirkungsklassen W2-I und
W3-I gemäß DIN 18534-1.

Die angegebenen ungefähren Verbrauchsmengen beziehen
sich auf glatte egalisierte Untergründe.

Verbrauch:
2 Arbeitsgänge mit
mind. 1,8 kg/m² Remmers PUR Base WPM <6065>
(Farbton nach Wahl des Auftraggebers)
Anteilige Zugabe Stellmittel:
ca. 4% WHG TX
Einheit: m2

**00001.0008 Klebebettung**
Herstellen einer Klebebettung auf der klebfrei
trockenen vorangegengenen Schicht mit einem geeigneten
Fgefüllten Fliesenklebstoff auf Epoxy-Basis, Remmers
Epoxy FK 100.
Die Mörteleigenschaften können nach Bedarf mit einem
geeigneten Stellmittel, ADD TX Neu, verändert werden.

Bei gefüllten Systemen der Reaktionsharzmischung die
der Anwendung entsprechende Menge Füllstoff unter
langsamem Rühren zugeben und gründlich durchmischen.
Hinweis: Ableitfähiger Systemaufbau möglich
Das Bindemittel kann auch für Epoxy-Estriche,
Reparaturmörtel, Grundierungen, Haftbrücken auf
schwierigen Untergründen, eingesetzt werden. - neben
der Anwendung als Fugenmasse und Epoxy Fugenkitt
Verarbeitung: Glättkelle, Zahnkelle, Zahnrakel,
Gummischieber, Epoxy-Rolle, Mischgerät
Genauere Angaben dem Remmers Werkzeugprogramm
entnehmen.
Arbeitsgeräte und evtl. Verschmutzungen sofort und in
frischem Zustand mit V 101 reinigen.
Bei der Reinigung auf geeignete Schutz- und
Entsorgungsmaßnahmen achten.

Verbrauch:
ca. 0,02 kg/m² Remmers ADD TX Neu <0949>
ca. 0,50 kg/m² Remmers Selectmix 01/03 <4405>
ca. 2,00 kg/m² Remmers Epoxy FK 100 <6849>
Einheit: m2

**00001.0009 Armierungsgewebe Tex 4/100**
*** Bedarfsposition ohne GB
Gewebe vollflächig in die Beschichtungsmasse
eindrücken. (Überlappungszone in Längs- und
Querrichtung = 10 cm.)

Verbrauch:
Ca. 1,1 m²/m² Tex 4/100 >3880<
Einheit: m2

*Hinweis*
Bodenbelag Feinsteinzeug - bauseits

Feinsteinzeug (hexagonal, konisch) - bauseits liefern
und einbauen

**00001.0010 Epoxy FK 100 ? Epoxy-Harz für Fugenkitt**
Liefern und Herstellen von Epoxy-Mörtel mit Epoxy FK
100 zum Verfugen von Plattenbelägen.
Bei gefüllten Systemen der Reaktionsharzmischung die
der Anwendung entsprechende Menge Füllstoff unter
langsamem Rühren zugeben und gründlich durchmischen.
Hinweis: Ableitfähiger Systemaufbau möglich
Das Bindemittel kann auch für Epoxy-Estriche,
Reparaturmörtel, Grundierungen, Haftbrücken auf
schwierigen Untergründen, eingesetzt werden. - neben
der Anwendung als Fugenmasse und Epoxy Fugenkitt
Verarbeitung: Glättkelle, Zahnkelle, Zahnrakel,
Gummischieber, Epoxy-Rolle, Mischgerät
Genauere Angaben dem Remmers Werkzeugprogramm
entnehmen.
Arbeitsgeräte und evtl. Verschmutzungen sofort und in
frischem Zustand mit V 101 reinigen.
Bei der Reinigung auf geeignete Schutz- und
Entsorgungsmaßnahmen achten.

Verbrauch:
je nach Anwender und Einsatzbedingung:
mind. 0,5 kg/m² Epoxy FK 100
Selectmix 01/03
Quarz 03/08 DF
Einheit: m2
